# Wärmedämmfassade
Angebotsaufforderung (GAEB 90, DA83)
Währung: EUR

## Zusätzlicher Text
Objekt:  Fürstäbtissinstr. 31-37
  Residenzaue 2-4
  Unterer Schloßhang 1-5
  45355 Essen

## Wärmedämmfassade
Datum: 04.07.24

### 1 Baustelleneinrichtung

**1.1 Geräte und Werkzeuge liefern, vorhalten und entfernen**
Geräte und Werkzeuge liefern, vorhalten
und entfernen

Liefern, vorhalten und wieder entfernen
aller zur
Ausführung der Arbeiten benötigten
Geräte und
Werkzeuge.
Menge: 1,000 psch

**1.2 Toilettenkabine aufstellen und vorhalten**
Toilettenkabine aufstellen und vorhalten

Toilettenkabine in ausreichender Anzahl
nach Vorschrift
der Arbeitsstättenverordnung § 45 für
die Dauer der
Arbeiten aufstellen, vorhalten,
unterhalten und wieder
entfernen. Im Unterhalt ist das
Entleeren bei Bedarf bzw. Austausch der Kabine
enthalten.
Nutzung erfolgt durch alle am Bauvorhabenbeteiligten
Firmen.
Menge: 1,000 Stck

**1.3 Baustromanschluss einrichten und vorhalten**
Baustromanschluss einrichten und
vorhalten

Baustromanschluss mit Messeinheit
einschließlich
Anschlusskabel und abschließbarem
Verteilerkasten
durch ein Elektrofachunternehmen
herstellen, vorhalten,
warten und wieder demontieren lassen.
Nutzung erfolgt durch alle am
Bauvorhaben beteiligten
Firmen. Zäherstand vor und nach der
Maßnahme dem
zuständigen Bauleiter mitteilen.
Menge: 3,000 Stck

**1.4 Bauwasseranschluss pauschal**
Bauwasseranschluss pauschal

Beauftragung eines
Installationsunternehmens zur
Herstellung, Vorhaltung, Wartung und
Demontage eines
für die einzusetzenden Maschinen
geeigneten
Bauwasseranschlusses mit
Messvorrichtung.
Einschließlich Betrieb und Bedienung.
Auch als
Anschluss für Fremdfirmen nutzbar. Die
Kosten werden
auf Nachweis vergütet. Zäherstand vor
und nach der
Maßnahme dem zuständigen Bauleiter
mitteilen.
Menge: 3,000 Stck

### 2 Gerüstarbeiten

**2.1 Fassadengerüst**
Fassadengerüst

Stahlrohr,- Fassadengerüst mehrteilig
auf,- und abbauen, bestehend aus
Gerüstlagen von jeweils 2,00m aufwärts
gestaffelt, anschließlich der fest
angebrachten erforderlichen
Etagenleitern.
Gerüstbreite: 0,65m
Verkehrslast: 3 kn/m²
Grundvorhaltedauer: Für die Dauer der eigenen Arbeiten
Menge: 3100,000 m2

**2.2 Dachdeckerfanggerüst**
Dachdeckerfanggerüst

Dachdeckerfanggerüst am vorhandenen
Fassadengerüst an,- und abbauen
Grundvorhaltedauer: Für die Dauer der eigenen Arbeiten
Menge: 320,000 lfdm

**2.3 Einbohlige Gerüstverbreiterung**
Einbohlige Gerüstverbreiterung

Einbohlige Gerüstverbreiterung am
vorhandenen Fassadengerüst auf,- und
abbauen.
Grundvorhaltedauer: Für die Dauer der eigenen Arbeiten
Menge: 1120,000 lfdm

**2.4 Erschwerniszulage**
Erschwerniszulage

Erschwerter An,- und Abtransport des
Gerüstmaterials zur Rückfront.
Menge: 1,000 Stck

**2.5 Fußgängerschutztunnel**
Fußgängerschutztunnel

Fußgängerschutztunnel im Gerüst
einbauen. Nach Absprache mit den
örtlichen Behörden und dem
Auftraggeber.
Grundvorhaltedauer: Für die Dauer der eigenen Arbeiten
Menge: 50,000 lfdm

**2.6 Einholen von Genehmigungen**
Einholen von Genehmigungen

Einholen der Genehmigung für die
Gerüststellung auf öffentlichen Wegen
und Verkehrsflächen bei örtlichen
Behörden. Die anfallenden Gebühren
der zuständigen Behörden werden
gesondert abgerechnet.
Menge: 1,000 Stck

**2.7 Fassadengerüst vorhalten: Vorhaltung über die Grundvorhaltedauer hinaus**
*** Bedarfsposition ohne GB
Fassadengerüst vorhalten:
Vorhaltung über die 20- wöchige Grundvorhaltedauer
hinaus,
ab der 1. Woche
Menge: 3100,000 m²/W

**2.8 Dachfangegerüst vorhalten: Vorhaltung über die Grundvorhaltedauer hinaus**
*** Bedarfsposition ohne GB
Gerüstverbreiterung vorhalten:
Vorhaltung über Grundvorhaltedauer hinaus,
ab der 1. Woche
Menge: 320,000 m/Wo

**2.9 Anliefern, Montage, Demontage und Abtransport eines Treppenaufganges Höhe bis 8,00 m.**
Anliefern, Montage, Demontage und Abtransport eines
Treppenaufganges Höhe bis 8,00 m.
Grundvorhaltedauer: Für die Dauer der eigenen Arbeiten
Menge: 48,000 m

**2.10 Treppenaufgang vorhalten: Vorhaltung über die Grundvorhaltedauer hinaus**
*** Bedarfsposition ohne GB
Treppenaufgang vorhalten:
Vorhaltung über die Grundvorhaltedauer hinaus,
ab der 1. Woche
Menge: 48,000 m/Wo

**2.11 Abhängen des bereits vorhandenen Fassadengerüstes mit Staubnetzen.**
Abhängen des bereits vorhandenen Fassadengerüstes mit
Staubnetzen.
Grundvorhaltedauer: Für die Dauer der eigenen Arbeiten
Menge: 425,000 qm

**2.12 Staubnetze vorhalten: Vorhaltung über die Grundvorhaltedauer hinaus**
*** Bedarfsposition ohne GB
Staubnetze vorhalten:
Vorhaltung über die Grundvorhaltedauer hinaus,
ab der 1. Woche
Menge: 425,000 m/Wo

**2.13 Fußgängertunnel vorhalten: Vorhaltung über die Grundvorhaltedauer hinaus**
*** Bedarfsposition ohne GB
Fußgängertunnel vorhalten:
Vorhaltung über die Grundvorhaltedauer hinaus,
ab der 1. Woche
Menge: 50,000 m/Wo

### 3 Schutzabdeckungen

**3.1 Schutz von Fenstern, Türen - Abdeckplane**
Schutz von Fenstern, Türen -
Abdeckplane

Schutzabdeckung von Fenstern und
Türen (außen) mit
Abdeckplane, einschließlich Abkleben,
Unterhaltung und
späterer Beseitigung/Entsorgung.
Menge: 350,000 m2

**3.2 Besondere Maßnahme zum Schutz gegen mechanische Beschädigung**
*** Bedarfsposition ohne GB
Besondere Maßnahme zum Schutz
gegen mechanische Beschädigung

Besondere Schutzmaßnahme an
Fenstern und Türen gegen
mechanische
Beschädigung vorhalten, beseitigen,
beseitigen und
entsorgen mit Haftfaserplatten
oder Spanplatten und Folie, einschl.
Unterkontruktion
Menge: 1,000 m2

**3.3 Besondere Maßnahme zum Schutz von Fensterbänken**
Besondere Maßnahme zum Schutz von
Fensterbänken

Schutzabdeckung von neuen
Fensterbänken aus Al, Naturstein etc.,
einschl. Unterhaltung und späterer
Beseitung/Entsorgung
Tiefe: ca. 40 cm
Menge: 190,000 lfdm

**3.4 Schutz der Bodenflächen unter Gerüst - Hauseingänge**
Schutz der Bodenflächen unter Gerüst -
Hauseingänge

Schutzabdeckung der Bodenflächen im
Bereich der
Hauseingänge und/oder Kellerabgänge
herstellen,
vorhalten, beseitigen und entsorgen mit
Maler-Abdeckvlies oder Gitterfolie.
Menge: 400,000 m2

**3.5 Schutz der Loggiaböden**
Schutz der Loggiaböden mit Malervlies und Klebeband
herstellen, vorhalten, beseitigen und entsorgen.
Menge: 100,000 m2

### 4 Vorhandene Fensterbänke ausbauen

**4.1 Steinfensterbänke mit Blechabdeckung ausbauen**
Fensterbänke ausbauen

Fensterbänke aus Naturstein oder
Kunststein inkl.
Zinkabdeckung und Mörtelbett durch
Ausstemmen entfernen
und entsorgen.
Menge: 250,000 m

### 5 Optional / Neue Fensterbänke aus Naturst

**5.1 Fensterbankunterbau mit Dämmstoff auffüttern**
Fensterbankunterbau mit Dämmstoff
auffüttern

Fensterbankunterbau durch Auffüttern
mit einem
Dämmstoffkeil im erforderlichen
Neigungswinkel
passgenau herstellen.
Dämmstoffart: Perimeter-Dämmplatte
Menge: 250,000 m

### 6 Untergrundvorbereitung

**6.1 Verunreinigungen durch Hochdruckreinigung entfernen**
Verunreinigungen durch
Hochdruckreinigung entfernen

Verunreinigungen, Trennschichten u. Ä.
durch Hochdruckreinigung, ohne Zusatz von
Reinigungs-/Strahlmittel entfernen,
einschließlich aller Nebenarbeiten und
Schutzmaßnahmen.
Menge: 3200,000 m2

**6.2 Putzschäden ausbessern**
Putzschäden ausbessern

Putzschäden ausbessern. Nicht
tragfähigen Putz,
Hohlstellen u. Ä. bis auf den tragfähigen
Untergrund entfernen. Flächen entstauben.
Alle anfallenden Stoffe
nach Vorschrift entsorgen. Fehlstellen
mit Putzmörtel nach DIN EN 998-1, >/= 2,5 N/mm²,
auffüllen und angleichen.
Putzdicke im Mittel: 20 mm
Menge: 100,000 m2

**6.3 Erdreich aufnehmen, lagern**
Erdreich aufnehmen, lagern

Erdreich entlang der Außenwände für
die Perimeterdämmung aufnehmen.
Erdaushub auf einer Breite von 20 cm
bis zu einer Tiefe von 20 cm.
Das Aushubmaterial ist seitlich zu lagern
Menge: 440,000 m

**6.4 Putzsanierung im Rissbereich**
Putzsanierung im Rissbereich

Größere Risse z.B mit einer
Trennscheibe aufweiten.
Flächen entstauben. Alle amfallenden
Stoffe nach
Vorschrift entsorgen
Menge: 200,000 m

**6.5 Putz im Leibungsbereich abstemmen**
*** Bedarfsposition ohne GB
Putz im Leibungsbereich abstemmen

Putzschicht im Leibungsbereich von
Fenstern, Türen und
Öffnungen abstemmen, als Vorbereitung
für Laibungsdämmung,
Flächen entstauben .
Entsorgung nach Vorschrift
Dicke der Putzschicht bis 2 cm
Tiefe der Laibungen bis 15 cm
Menge: 1,000 m

**6.6 Grundierung stark saugender Untergründe**
Grundierung stark saugender
Untergründe

Grundierung unbeschichteter
Putzflächen mit Lacryl
Tiefgrund ELF 595 tief eindringend, gut
verfestigend.
Menge: 3200,000 m2

### 7 Systemabschluss und Anschlüsse

**7.1 Sockelprofil an Kellerabgängen etc./ einschl. Dichtband**
Sockelprofil an Kellerabgängen etc./
einschl. Dichtband

WDVS Sockelprofil als unteren Abschluss der
Fassadendämmung in Bereichen ohne
Einbindung ins Erdreich mit 3 WDVS Schlagschrauben
pro Meter einschließlich WDVS
Sockelprofilverbinder und z.B.WDVS Sockeleckprofil
anbringen.
Begrenzte Untergrundunebenheiten mit WDVS
Unterlegscheiben ausgleichen. Einschließlich
Hinterfütterung der Sockelprofile bei der Montage mit
WDVS Dichtband.
Für Dämmschichtdicke 16 cm
Einbauort: Kellerabgänge etc.
Fabrikat: Brillux
Menge: 380,000 m

**7.2 Anschluss an Fenster und Türen mit Gewebe-Anputzleiste**
Anschluss an Fenster und Türen mit
Gewebe-Anputzleiste

WDVS Gewebe-Anputzleiste auf Fenster- und
Türrahmen anbringen.
Den Gewebestreifen in die nachfolgende
Armierungsschicht
überlappend einbetten.
Profilbauart:
Profil mit Anputzkante, selbstklebendem
PE-Band, integriertem Gewebestreifen und vorgestanzter
Abbruchkante mit Klebestreifen.
Fabrikat: Brillux
Menge: 850,000 m

**7.3 Abschlussprofil im Laibungsbereich / einschl. Dichtband**
Abschlussprofil im Laibungsbereich /
einschl. Dichtband

WDVS Sockelabschlussprofil, werkseitig ohne
Abtropfnase, als Abschluss der Leibungsdämmung
bei nicht ausreichend breitem Blendrahmen
anbringen.
Den Kunststoffschenkel des Profils entsprechend der
Dicke der Leibungsdämmung einkürzen.
Einschließlich WDVS Dichtband im Anschlussbereich zum
Blendrahmen.
Fabrikat: Brillux
Menge: 780,000 m

**7.4 Anschluss an angrenzende Bauteile mit Dichtband / 3-9 mm**
Anschluss an angrenzende Bauteile mit
Dichtband / 3-9 mm

Anschluss an angrenzende Bauteile mit
WDVS Dichtband, Fugenbreite 3-9 mm,
herstellen.
Bauteile: Dachuntersichten, Sparren,
Kragplatten, Fensterbänke (umlaufend) etc.
Fabrikat: Brillux
Menge: 600,000 m

**7.5 Anschluss an angrenzende Bauteile mit Dichtband / 7-16 mm**
*** Bedarfsposition ohne GB
Anschluss an angrenzende Bauteile mit
Dichtband / 7-16 mm

Anschluss an angrenzende Bauteile mit
WDVS Dichtband, Fugenbreite 7-16 mm,
herstellen.
Bauteile: Dachuntersichten, Sparren,
Kragplatten, Fensterbänke (umlaufend) etc.
Fabrikat: Brillux
Menge: 1,000 m

**7.6 Dehnungsfugen ausbilden mit Dehnungsfugenprofilen / offene Variante**
Dehnungsfugen mit WDVS Dehnungsfugenprofil G 3805 als
offene Variante ausbilden. Der Bereich hinter dem

Einbaubreite: max. 35 mm
Einbautiefe: ca. 40 mm
Fabrikat: Brillux
Menge: 100,000 m

### 8 Dämmplattenverklebung

**8.1 Mineralwolle Dämmplatte 16 cm**
Mineralwolle Dämmplatte 16 cm

MW Top Dämmplatten mit
Zweischichtcharakteristikan
vorbehandelte Fassadenflächen mit
Klebemörtel anbringen.
Anwendungstyp:
WAP gemäß DIN 4108-10
Format: 80 x 62,5 cm
Plattenkante: Stumpf
Wärmeleitfähigkeit: 0,035 W/(m x K)
Plattendicke: 16 cm
Klebemörtel: WDVS Pulverkleber
Fabrikat: Brillux
Menge: 2600,000 m2

**8.2 Mineralwolle Dämmplatten 6 cm**
Mineralwolle Dämmplatten 6 cm

MW Top Dämmplatten mit
Zweischichtcharakteristik an
vorbehandelte Fassadenflächen mit
Klebemörtel
anbringen.
Anwendungstyp: WAP gemäß DIN
4108-10
Format: 80 x 62,5 cm
Plattenkante: Stumpf
Wärmeleitfähigkeit: 0,035 W/(m x K)
Plattendicke: 6 cm
Klebemörtel: WDVS Pulverkleber
Fabrikat: Brillux
Menge: 150,000 m2

**8.3 Sockelbereich / Perimeter-Dämmplatte mit BaseTec**
Sockelbereich / Perimeter-Dämmplatte mit BaseTec

Perimeter-Dämmplatte im Sockelbereich mit
feuchtigkeitsunempfindlicher Klebemasse flächenbündig
mit der Fassadendämmung anbringen.
Plattenkante: stumpf
Format: 100 x 50 cm
Plattendicke: 14 cm
Klebemörtel: BaseTec 3540 gemischt
mit BaseTec 3541
Ausbildung mit Einbindung ins Erdreich
mit
angeschrägtem Abschluss
Dämmung über GOK: ca. 30 cm
Dämmung unter GOK: ca. 20 cm
Fabrikat: Brillux
Menge: 400,000 m2

**8.4 Sockelbereich wie in Pos.8.3**
Sockelbereich wie in Pos.8.3 beschrieben dämmen,
jedoch Plattendicke 6 cm.
Menge: 80,000 m2

**8.5 Laibungen / Mineralwolle-Dämmplatten, Dicke 2 cm**
Laibungen / Mineralwolle-Dämmplatten, Dicke 2 cm

Laibungen an vorhandenen Öffnungen,
z. B. bei zurückliegenden Fenstern und Türen,
dämmen und durch die Dicke der Fassadendämmung
insgesamt rechtwinklig herstellen.
Dämmplattenart: EPS Prime Dämmplatte
Wärmeleitfähigkeit: 0,036 W/(m x K)
Dämmdicke in der Laibung: 2 cm
Menge: 780,000 m

**8.6 Laibungen wie in Pos. 8.5**
Laibungen wie in Position 8.5 beschrieben dämmen,
jedoch mit EPS-Dämmplatte 026
Menge: 65,000 m

**8.7 PUR Smart Dämmplatten**
PUR Smart Dämmplatten an vorbehandelte
Fassadenflächen mit Klebemörtel
anbringen.
Format: 100 x 50 cm
Plattenkante: Stumpf
Wärmeleitfähigkeit: 0,025 W/(m x K)
Plattendicke: 6 cm
Klebemörtel: WDVS Pulverkleber
Bauteil: Wandflächen der Loggien
Fabrikat: Brillux
Menge: 420,000 m2

**8.8 Zuschnitte bzw. Anarbeiten an Dachschrägen/-Fensterbänke**
Zuschnitte bzw. Anarbeiten an
Dachschrägen/-Fensterbänke

Zuschneiden, Anschrägen und
Anarbeiten der Dämmplatten
an geneigte Dachflächen und
Unterseiten der
Fensterbänke, im erforderlichen
Neigungswinkel.
Menge: 250,000 m

### 9 Zusätzliche Verdübelung

**9.1 Verdübelung MW Dämmplatte (Fassade) / Senkdübel STR, 215 mm**
Verdübelung MW Dämmplatte (Fassade)
/ Senkdübel STR, 215 mm

Statisch relevante Verdübelung der vorgenannten
WDVS Mineralwolle-Dämmplatten
mit WDVS Senkdübel STR U 2G, 3811 in Verbindung
mit WDVS Dübelteller VT 2G 3711 (versenkte
Dübelmontage).
Den WDVS Dübel mit dem STR-Tool 3487 ca. 15 mm vertieft
in die
Dämmplatte einschrauben.
WDVS Dübel-Rondell STRMW 3832 in die Vertiefung des
WDVS
Dübelteller VT 2G oberflächenbündig einsetzen.
Eventuelle Überstände plan schleifen.
Dübellänge entsprechend der Dämmplattendicke wählen.
Die Dübel müssen mind. 25 mm (bei Porenbeton 65 mm) im
tragfähigen Untergrund verankert sein, sind zu
überbrücken.
Dübeltyp: WDVS Senkdübel STR U 2G 3811 in Kombination
mit WDVS Dübelteller VT 2G 3711 und
WDVS Dübel-Rondell  STR-MW 3832
Dübellänge: 215 mm
Dübeldichte: 4,0 Stück/m²
Fabrikat: Brillux
Menge: 2600,000 m2

**9.2 Verdübelung PUR Senkdübel STR**
Verdübelung PUR Senkdübel STR

Konstruktive Verdübelung der
vorgenannten PUR
Dämmplatten mit WDVS Senkdübel STR
U 2G 3811 in versenkter Montage. Den WDVS
Dübelmit dem STR-Tool 3487 ca. 15 mm vertieft
in die Dämmplatte einschrauben.
WDVS Dübel-Rondell 3487 in die Vertiefung
oberflächenbündig einsetzen.
Eventuelle Überstände plan schleifen.
Dübellänge entsprechend der
Dämmplattendicke wählen. Die Dübel
müssen 25 mm im tragfähigen Untergrund verankert sein,
Putzschichtensind zu überbrücken.
Höhenbereich: bis zur Anwendungsgrenze
Dübeltyp: WDVS Senkdübel STR U 2G
3811 mit WDVS Dübel-Rondell STR 3487
Dübellänge: 135 mm
Dübeldichte: 6,0 Stück/m²
Bauteil: Fassade mit dickschichtigem Putz
Fabrikat: Bri,llux
Menge: 420,000 m2

### 10 Montageverankerungen

**10.1 PU Montagequader anbringen**
*** Bedarfsposition ohne GB
PU Montagequader mit mineralischem Klebemörtel
in Dicke der Fassadendämmung oberflächenbündig
anbringen einschließlich Anarbeiten der Dämmplatten
und Kennzeichnung in der Fläche.
Typ: PU Montagequader fäulnisresistenter
Quader, Rohdichte 200 kg/m3
Größe: 198 x 198 mm mit Nutzfläche
198 x 198 mm
Für Dämmschichtdicke: 160 mm
Anwendung: als Druckunterlage bei der Montage
schwererBauteile, wie Vordächer,
Markisen etc. Montageposition nach Angabe des
Auftraggebers
Fabrikat: Brillux
Menge: 1,000 Stck

**10.2 EPS Montagequader anbringen**
*** Bedarfsposition ohne GB
EPS Montagequader anbringen

EPS Montagequader mit mineralischem Klebemörtel
in Dicke der Fassadendämmung oberflächenbündig
anbringen einschließlich Anarbeiten der Dämmplatten
und Kennzeichnung in der Fläche.
Typ: EPS Montagequader fäulnisresistenter
Quader, Rohdichte 170 kg/m3
Größe/Abmessung:
( ) 100 x 100 mm mit Nutzfläche 80 x 80 mm
( ) 150 x 100 mm mit Nutzfläche 130 x 80 mm
Für Dämmschichtdicke: 120 mm
Anwendung: zur Befestigung leichter
Bauteile, wie Außenleuchten etc. Montageposition
nach Angabe des Auftraggebers
Fabrikat: Brillux
Menge: 1,000 Stck

### 11 Kantenschutz und Armierung

**11.1 Kantenschutz / Gewebe-Eckschutzschiene**
Kantenschutz / Gewebe-Eckschutzschiene

WDVS Gewebe-Eckschutzschiene als Kantenschutz
an allen Gebäudeecken sowie an allen Ecken von
Gebäudeöffnungen, z. B. Fenster, Türen, Nischen,
lot-und
fluchtrecht in die nachfolgend beschriebene
Armierungsmasse
einbetten.
Format: 10/10 cm
Fabrikat: Brillux
Menge: 1100,000 m

**11.2 Diagonalarmierung an Gebäudeöffnungen**
Diagonalarmierung an Gebäudeöffnungen

Fassadenöffnungen und Aussparungen, z.B. mit
WDVS Diagonal- Armierungspfeil, unter Verwendung der
systemgerechten Armierungsmasse fachgerecht
herstellen.
Fabrikat: Brillux
Menge: 850,000 Stck

**11.3 Zusatzarmierung Panzergewebe**
*** Bedarfsposition ohne GB
Zusatzarmierung Panzergewebe

WDVS Panzergewebe als Zusatzarmierung für
besonders beanspruchte Bereiche und
zur Erhöhung der Stoßfestigkeit vor der
Flächenarmierung aufbringen.
Leistung, wie in der Ausführung der
Flächenarmierung beschrieben, jedoch nicht
überlappend.
Fabrikat: Brillux
Menge: 1,000 m2

**11.4 Flächenarmierung / WDVS Pulverkleber**
Flächenarmierung / WDVS Pulverkleber

Flächenarmierung mit WDVS
Glasseidengewebe, ca. 10 cm überlappend
und mineralischem Armierungsmörtel
herstellen.
Armierungsmasse: WDVS Pulverkleber
Fabrikat: Brillux
Menge: 420,000 m2

**11.5 Flächenarmierung Mineralwolle**
Flächenarmierung Mineralwolle

Leistung wie zuletzt beschrieben, jedoch
Flächenarmierung auf MW Dämmplatten
mit WDVS Klebe- und Armierungsmörtel.
Menge: 2600,000 m2

**11.6 Laibungen an Öffnungen und Nischen wie vor beschrieben armieren**
Laibungen an Öffnungen und Nischen
wie vor beschrieben armieren

Laibungen an Öffnungen und Nischen, wie in der
vorgenannten
Position zur Armierungsausbildung in diesem WDV-System
beschrieben,
armieren.
Menge: 850,000 m

**11.7 Trennung von Struktur- und Glattputz / Putzabschlussprofil**
*** Bedarfsposition ohne GB
Trennung von Struktur- und Glattputz /
Putzabschlussprofil

Putzabschlussprofil zur Trennung zwischen
Struktur- und Glattputzen (Sockelputz)
nach Ausführung der Flächenarmierung mit der
vorgenannten Armierungsmasse fluchtrecht anbringen.
Fabrikat: Brillux
Menge: 1,000 m

### 12 Fassade mit Mineral-Leichtputz

**12.1 Oberputz Fassade / Mineral-Leichtputz KR**
Oberputz Fassade / Mineral-Leichtputz KR

Oberputz an Fassadenflächen: Mineral-Leichtputz
KR(Kratzputzstruktur) auf die mineralisch armierten
Fassadenflächen auftragen und strukturieren.
Körnung: KR K3, für außen, sehr haftfest, äußerst
wasserdampfdiffusionsfähig
Standardfarbton: weiß
Fabrikat: Brillux
Menge: 3000,000 m2

**12.2 Oberputz Glattputz**
Oberputz Glattputz

Ausbildung als Glattputz im Bereich der
Balkone.
Zwischenanstrich mit Putzgrundierung, pigmentiert.
Rausan KR Feinputz 3530 zur Ausbildung
von Faschen und Laibungen als Glattputz auftragen
und abreiben, einschließlich aller erforderlichen
Leistungen, z. B. exaktes Abkleben der angrenzenden
Flächen. Zusätzlicher Anstrich der vorgenannten
Putzflächen, Grund und Schlussanstrich mit Evocryl
200 in Protect-Qualität.
Farbton weiß
Fabrikat: Brillux
Menge: 420,000 m2

**12.3 Oberputz Untersichten / Mineral- Leichtputz G, Glattputz**
Oberputz Untersichten / Mineral-
Leichtputz G, Glattputz

Oberputz an Untersichten: Mineral-
Leichtputz G auftragen, durchkämmen und abglätten.
Flächen nach dem Anziehen filzen.
Mineralputz für außen, haftfest, hoch
wasserdampfdiffusionsfähig
Standardfarbton: weiß
Fabrikat: Brillux
Menge: 70,000 m2

**12.4 Anstrich weiß**
Anstrich weiß

Zusätzlicher zweimaliger Anstrich der
vorgenannten
Putzflächen.
Zwischenanstrich mit Extrasil 1911 in
Protect Qualität.
Schlussanstrich mit Extrasil 1911 in
Protect Qualität.
Standardfarbton: weiß
Fabrikat: Brillux
Menge: 3200,000 m2

**12.5 Anstrich hell getönt als Zulage**
Anstrich hell getönt als Zulage

Zulagepreis für die Ausführung der
vorgenannten Anstriche im hell getönten Farbton.
Farbton nach Angabe des Auftraggebers.
Menge: 3200,000 m2

**12.6 Anstrich mittel getönt als Zulage**
Anstrich mittel getönt als Zulage

Zulagepreis für die Ausführung der vorgenannten
Anstriche im mittel getönten Farbton.
Farbton nach Angabe des Auftraggebers.
Menge: 500,000 m2

**12.7 Anstrich satt getönt als Zulage**
Anstrich satt getönt als Zulage

Zulagepreis für die Ausführung der vorgenannten
Anstriche im satt getönten Farbton.
Farbton nach Angabe des Auftraggebers.
Menge: 200,000 m2

**12.8 Absetzen von Farbfeldern**
Absetzen von Farbfeldern

Absetzen von Farbfeldern Rückseitig an
Fensterfeldern  inkl. aller erforderlichen
Leistungen, wie Ausmessen, geradliniges Abkleben
und hinterstreichen zu andersfarbigen Flächen.
Menge: 9,000 Stck

**12.9 Absetzen von Hausnummern**
Absetzen von Hausnummern

Absetzen von Hausnummern einschließlich
aller erforderlichen Leistungen, wie
Ausmessen, geradliniges Abkleben und
hinterstreichen zuandersfarbigen Flächen.
Zwischen Vordach und Treppenhausfenster.
Höhe ca. 1,0Meter
Fabrikat: Brillux
Menge: 9,000 Stck

**12.10 Faschen, Laibungen Glattputz / Rausan KR Feinputz**
Faschen, Laibungen Glattputz / Rausan
KR Feinputz

Ausbildung von Faschen und Leibungen als Glattputz.
Zwischenanstrich mit Putzgrundierung,
pigmentiert. Rausan KR Feinputz zur
Ausbildung von Faschen und Laibungen als Glattputz
auftragen undabreiben, einschließlich aller
erforderlichen
Leistungen, z. B. exaktes Abkleben der angrenzenden
Flächen.
Zusätzlicher Anstrich der vorgenannten
Putzflächen, Grund und Schlussanstrich mit Evocryl
200 in Protect-Qualität.
Leibungstiefe: bis 30 cm
Faschenbreite: ca. 3 cm
Farbton nach Angabe des Auftraggebers.
Fabrikat: Brillux
Menge: 850,000 m

**12.11 Faschen unter Fensterbank Glattputz / wie zuvor**
*** Bedarfsposition ohne GB
Faschen unter Fensterbank Glattputz /
wie zuvor

Ausbildung von Faschen als Glattputz
unter den Fensterbänken, wie zuvor im
vollen Wortlaut beschrieben.
Faschenbreite: ca. 3 cm
Menge: 1,000 m

**12.12 Gerüstankerstopfen einsetzen, abdecken und bearbeiten**
Gerüstankerstopfen einsetzen, abdecken
und bearbeiten

Gerüstankerhülsen bei Gerüstabbau mit
Gerüstankerstopfen schließen und
mit dem Werkstoff (Oberputz einschließlich
Schlussanstrich) abdecken und bearbeiten.
Fabrikat: Brillux
Menge: 1,000 psch

### 13 Sockelflächen mit Feinputz, glatt

**13.1 Zwischenanstrich mit Putzgrundierung, pigmentiert**
Zwischenanstrich mit Putzgrundierung, pigmentiert

Zwischenanstrich mit Putzgrundierung, pigmentiert
Menge: 400,000 m2

**13.2 Sockelflächen / Rausan KR Feinputz, zweimal**
Sockelflächen / Rausan KR Feinputz, zweimal

Rausan KR Feinputz zur Ausbildung von
Sockelflächen als Glattputz, zweilagig,
auftragen und abreiben.
Nach ausreichender Trockenzeit nochmaliger
Auftrag einer zweiten Lage wie vor beschrieben.
Standardfarbton: weiß
Fabrikat: Brillux
Menge: 400,000 m2

**13.3 Anstrich mittel getönt / Acryl-FF, protect**
Anstrich mittel getönt / Acryl-FF, protect

Zusätzlicher zweimaliger Anstrich der vorgenannten
Putzflächen.
Zwischenanstrich mit Evocryl 200 in Protect Qualität.
Schlussanstrich mit Evocryl 200 in Protect Qualität.
100% Reinacrylat-Dispersionsfarbe mit
Evoflex-Technologie, diffusionsfähig,
fotokatalytisch wirksam, hoch wetterbeständig, matt,
wasserverdünnbar, im mittel getönten Farbton, nach
Angabe des Auftraggebers.
Fabrikat: Brillux
Menge: 400,000 m2

**13.4 Zulage für satt getönte Ausführung (HBW >20)**
Zulage für satt getönte Ausführung (HBW >20)

Zulagepreis für die Ausführung der vorgenannten
Anstriche im satt getönten Farbton (HBW > 20).
Farbton nach Angabe des Auftraggebers.
Menge: 400,000 m2

**13.5 Zulage für satt getönte Ausführung im Spezial-Farbton mit TSR-Formel**
*** Bedarfsposition ohne GB
Zulage für satt getönte Ausführung im
Spezial-Farbton mit TSR-Formel

Zulagepreis für die Ausführung der
vorgenannten
Anstriche im SolReflex-System.
Satt getönter Spezial-Farbton mit TSR-Formel zur
Reduzierung der Oberflächenaufheizung.
Farbton nach Angabe des Auftraggebers.
Fabrikat: Brillux
Menge: 1,000 m2

**13.6 Laibungen an Öffnungen und Nischen wie beschrieben beschichten**
Laibungen an Öffnungen und Nischen
wie beschrieben beschichten

Laibungen an Öffnungen und Nischen,
wie in allen
Leistungen zur Schlussbeschichtung der
Sockelflächen
beschrieben, behandeln.
Menge: 190,000 m

**13.7 Zweimaliger Feuchteschutzanstrich im Einbindungsbereich / Multiflex**
Zweimaliger Feuchteschutzanstrich im
Einbindungsbereich / Multiflex

Zweimaliger Feuchteschutzanstrich im
Einbindungsbereich
(unterhalb Geländeoberkante) + 5 cm
über Geländeoberkante mit WDVS
Multiflex 3521 plus 100
Gew.% Zement, ca. 5 % verdünnt.
Einbindung unter GOK: bis 30 cm
Fabrikat: Brillux
Menge: 400,000 m

**13.8 Anstrich Kellerabgang/Betonbrüstungen**
Anstrich Kellerabgang/Betonbrüstungen

Untergrundvorbehandlung: Untergrund
auf Eignung, Tragund Haftfähigkeit prüfen.
Einzelne, nicht tragfähige Anstrichteile entfernen.
Grundierung nur der Schadstellen mit Lacryl Tiefgrund
ELF 595.

Grundanstrich mit Haftgrund ELF 3720,
pigmentiert.
Zwischenanstrich mit Evocryl 200, in
Protect Qualität,mit Filmschutz.

Schlussanstrich mit Evocryl 200, in
Protect Qualität, mit Filmschutz.

100% Reinacrylat-Dispersionsfarbe mit
Evoflex-Technologie, diffusionsfähig,
fotokatalytisch wirksam, hoch wetterbeständig, matt,
wasserverdünnbar
Farbton: Nach Angabge der Bauleitung
Fabrikat: Brillux
Menge: 120,000 m2

### 14 Vorbereitung der Beton-Kragplatten

**14.1 Beton- und Putzflächen abklopfen, Schadstellen kennzeichnen**
*** Bedarfsposition ohne GB
Beton- und Putzflächen abklopfen,
Schadstellen kennzeichnen

Beton- und Putzflächen durch Abklopfen
mit dem Hammer und visuellem Untersuchen
auf Schadstellen und Hohlstellen prüfen.
Schadstellen mit wetterfester Farbe
kennzeichnen.
Menge: 1,000 m2

**14.2 Beton abstemmen, Strahlen, Bewehrung entrosten, und verfüllen**
*** Bedarfsposition ohne GB
Beton abstemmen, Strahlen, Bewehrung
entrosten, und verfüllen

Betoninstandsetzung.
Nicht tragfähigen Putz abschlagen.
Abstemmen von losem,
nicht festen Beton bis auf dentragfähigen, festen
Kernbeton. Korrodierte Bewehrung bis 2
cm über den Rostansatz hinaus durch Stemmen
freilegen.
Die Ausbruchufer sind schräg, zwischen 30°
und 60°, herauszuarbeiten.
An der Oberfläche nicht ausreichend
festen oder schadhaften Beton durch Strahlen mit
festen Strahlmitteln gemäß DIN 18 349
vorbereiten.
Feste Altputzflächen sind nicht zu strahlen.
Freigelegte Bewehrung durch Strahlen
gemäß Oberflächenvorbereitungsgrad Sa 2½,
nach DIN EN ISO 12 944, Teil 4, entrosten.
Entrosteten Bewehrungsstahl
mit PCC-Basisschutz 801, einkomponentig, im
Streichauftrag in zwei Arbeitsgängen satt und
porenfrei beschichten.
Gesamtschichtdicke mind. 1.000 µm.
Ausbrüche im Beton mit PCC-Basisschutz
801 als Haftschlämme satt und einmassierend
behandeln.
Angemischten PCC-Füllmörtel 803 bzw.
PCC-Grobmörtel 802 in die noch feuchte
Haftschlämme fachgerecht einbringen und
gut verdichten.
Schadstellen oberflächenbündig verfüllen.
Bei Schichtdicken über 30 mm mehrlagig
arbeiten.
Fehlstellen im Oberputz fachgerecht mit
einem in der Festigkeit und Struktur
dem vorhandenen Putz entsprechenden
Putzmörtel ausfüllen und der vorhandenen
Oberflächenstruktur angleichen inkl. Schalung
für Ecken und Kanten u.Ä.. Ausführung an
Schadstellen mit unterschiedlichen Einzelgrößen.
Fabrikat: Brillux
Menge: 1,000 m2

### 15 Untersichten mit Altanstrich/Acryl FF

**15.1 Verunreinigungen durch Hochdruckreinigung entfernen**
Verunreinigungen durch
Hochdruckreinigung entfernen

Verunreinigungen, Trennschichten u. Ä.
durch Hochdruckreinigung, ohne Zusatz von
Reinigungs-/Strahlmittel entfernen, einschließlich
aller Nebenarbeiten und Schutzmaßnahmen.
Menge: 90,000 m2

**15.2 Nicht tragfähige Altanstriche teilweise entfernen**
Nicht tragfähige Altanstriche teilweise
entfernen

Teilweise nicht tragfähige Altanstriche nach Art
des Bieters bis auf den tragfähigen
Untergrund entfernen.
Alle anfallenden Stoffe sind nach Vorschrift zu
entsorgen.
Menge: 90,000 m2

**15.3 Isolieranstrich / isolierende Grundierfarbe**
*** Bedarfsposition ohne GB
Isolieranstrich / isolierende
Grundierfarbe

Isolieranstrich bei durchschlagenden
Wasserflecken etc. zweimal mit Festodur
Grund 949, pigmentiert.
Fabrikat: Brillux
Menge: 1,000 m2

**15.4 Beton mit Altanstrich / Acryl FF, protect**
Beton mit Altanstrich / Acryl FF, protect

Untergrundvorbehandlung: Untergrund
auf Eignung, Tragund Haftfähigkeit prüfen.
Grundierung der Schadstellen mit
Lacryl Tiefgrund ELF 595.
Grundanstrich mit Haftgrund ELF 3720,
pigmentiert.
Zwischenanstrich mit Evocryl 200, in
Protect Qualität.
Schlussanstrich mit Evocryl 200, in
Protect Qualität.
100% Reinacrylat-Dispersionsfarbe
matt, wasserverdünnbar
Standardfarbton: weiß
Fabrikat: Brillux
Menge: 90,000 m2

### 16 Dachuntersichten mit Lasur / LV Lasur

**16.1 Dachuntersichten mit Lasur / LV Lasur**
Dachuntersichten mit Lasur / LV Lasur

Untergrundvorbehandlung: Anstrich auf
Trag- und Haftfähigkeit prüfen.
Nicht tragfähige Anstrichteile entfernen.
Flächen anschleifen und säubern. Rohe und
schadhafte Flächen mit Impredur
Holzimprägniergrund 550, RAL-geprüft
imprägnieren.
Grundanstrich mit Gel-Lasur 510 in
Protect-Qulität.
Schlussanstrich mit Gel-Lasur 510 in
Protect-Qulität.
Farbton nach Angabe des Auftraggebers.
Bauteil: Untersichten aus Holzverbretterungen
und Sparren.
Fabrikat: Brillux
Menge: 320,000 m

**16.2 Leistung wie zuletzt jedoch Ortgangbretter**
Leistung wie zuletzt jedoch
Ortgangbretter

Leistung wie zuvor im vollen Wortlaut
beschrieben, jedoch Ausführung an
Ortgangbrettern.
Menge: 120,000 m

### 17 Kellerfenster mit Anstr./Alkydharzlack

**17.1 Kellerfenster mit Anstrich / Alkydharzlack HG**
Kellerfenster mit Anstrich /
Alkydharzlack HG

Untergrundvorbehandlung: Anstrich auf
Eignung, Tragund Haftfähigkeit prüfen.
Nicht tragfähige Anstrichteile entfernen
und Schadstellen entrosten
(Oberflächenvorbereitungsgrad St 2).
Flächen gründlich anschleifen und säubern.
Schadstellen mit Haftgrund 850 grundieren.
Zwischenanstrich mit Haftgrund 850.
Schlussanstrich mit Impredur Hochglanzlack 840.
Farbton nach Angabe des Auftraggebers.
Bauteil: Stahlkellerfenster
einseitig / außen
Fabrikat: Brillux
Menge: 87,000 Stck

**17.2 Metallgeländer lackieren**
Metallgeländer lackieren

Metallgeländer, bestehend aus Oberund
Untergurt, senkrechten Stäben und Pfosten bzw.
Verankerungen, allseitig, wie folgt behandeln:
Untergrundvorbehandlung: Anstrich auf
Eignung, Tragund Haftfähigkeit prüfen.
Nicht tragfähige Anstrichteile entfernen und
Schadstellen entrosten
(Oberflächenvorbereitungsgrad St 2).
Flächen gründlich anschleifen und säubern.
Schadstellen mit Haftgrund 850 grundieren.
Zwischenanstrich mit Haftgrund 850.
Schlussanstrich mit Impredur Hochglanzlack 840.
Farbton nach Angabe des Auftraggebers.
Bauteil: Stahlkellerfenster
einseitig / außen
Fabrikat: Brillux
Menge: 45,000 m2

### 18 Stundenlohnarbeiten

**18.1 Stundenlohnarbeit / Facharbeiter**
Stundenlohnarbeit / Facharbeiter

Stunde(n) eines Facharbeiters für nicht erfasste
Leistungen gegen besonderen Nachweis einschließlich
aller Lohnnebenkosten.
Menge: 30,000 Std

**18.2 Stundenlohnarbeit / Helfer**
Stundenlohnarbeit / Helfer

Stunde(n) eines Helfers für nicht erfasste
Leistungen gegen besonderen Nachweis
einschließlich aller Lohnnebenkosten.
Menge: 20,000 Std

**18.3 Stundenlohnarbeit / Auszubildender**
Stundenlohnarbeit / Auszubildender

Stunde(n) eines Auszubildenden für nicht erfasste
Leistungen gegen besonderen Nachweis einschließlich
aller Lohnnebenkosten.
Menge: 10,000 Std

### 19 Zusätzliche Leistung

**19.1 Holztür mit Anstrich/High-Solid-Lasur LH**
Untergrundvorhandlung: Anstrich auf
Trag- und Haftfähigkeit prüfen.
Verunreinigungen, losen Kitt, schadhafte
Anstrichteile entfernen.
IntaktenAnstrich anschleifen und säubern.
Rohe und schadhafte Stellen imprägnieren
Stellen mit Dauerschutzlasur 580. Risse,
Fugen, offene Verbindungen u.Ä. mit
Fenster-Reparaturpaste 399 oder 2KEpoxi-
Reparaturfüller 599 schließen.
Kittbett (bei Einfachverglasung) bekitten.
Zwischenanstrich mit Dauerschutzlasur 580.
Schlussanstrich mit Dauerschutzlasur 580.
Lösemittelbasiert, aromatenfrei,
geruchsmild, Farbton: Farbrikat: Brillux
Menge: 16,000 Stck

**19.2 Fensterbänke Bianco iberico, Granit 2 cm einsetzen**
Fensterbänke
Bianco iberico, Granit 2 cm einsetzen

Granit-Fensterbänke 2 cm Bianco Iberico, mit seitlich W
asserrillen und untere Wasserrille liefern und im Mörte
lbett verlegen.
Menge: 260,000 lfdm

**19.3 Kunststoffwinkel 3,5*3,5cm anbringen**
Kunststoffwinkel 3,5*3,5cm mit Silicon an der Fensterla
ibung anbringenZur Aufnahme einer 3cm Wärmedämmplatte.
Menge: 780,000 lfdm

**19.4 Loggiaböden**
Altbeschichtung anschleifen, mit 2-K
Epoxi Grundierung grundieren, Grundund
Zwischenanstrich mit Methacryl-
Bodenfarbe, Chipse einstreuen und
klarlackieren.
Menge: 32,000 St

USt %: 19,00
